# Touch-Free Electronic Lavatory Faucet, Trendy LB From Stern. 9V Battery

- Owner of the file: CONSTRUNARIO
- Format: FIEBDC-3/2012
- Program: Construnario Versión 3.51
- Date of prices: 18/10/2021
- Currency: EUR

**239400** u Touch-Free Electronic Lavatory Faucet, Trendy LB From Stern. 9V Battery
Price: 000
Touch-Free Electronic Lavatory Faucet, Trendy LB From Stern. 9V Battery Installation Deck-mounted Power Supply • 9V battery • 9V transformer Operating pressure 0.5-8.0 bar / 7.0-116.0 psi Water supply Cold or premixed water Water flow 6 LPM / 1.58 GPM - SSR PCA stream Water Saving Options 4 LPM / 1 GPM ; 3 LPM / 0.8 GPM 1.89 LPM / 0.5 GPM ; 1.3 LPM 0.35 GPM - PCA spray Water temperature 70°C Maximum Security time Auto shutoff after 90 seconds. adjustable by remote control Touch free electronic faucet for deck mounted installations. Longer spout. Cold or premixed water. Activated by Infrared sensor. Chrome plated body, other finishes available. Includes a low battery indicator. The Trendy line has an Infrared sensor and a solenoid valve inside the product’s body for added vandal resistance. 24 hour mandatory hygiene flush can be provided upon request. Adjustable setting by remote control: sensor range, security time, delay in, delay out, on-off and reset to factory settings.
