# Grifo electrónico sin contacto, modelo Trendy 1000 LB de Stern. Pila de 9V. Válvula mezcladora

- Propiedad del archivo: CONSTRUNARIO
- Formato: FIEBDC-3/2012
- Programa: Construnario Versión 3.51
- Fecha de los precios: 18/10/2021
- Divisa: EUR

**239600** u Grifo electrónico sin contacto, modelo Trendy 1000 LB de Stern. Pila de 9V. Válvula mezcladora
Grifo electrónico sin contacto, modelo Trendy 1000 LB de Stern. Pila de 9V. Válvula mezcladora Instalación: Montado sobre lavabo Presión de funcionamiento: 0.5-8.0 BAR / 7.0-116 PSI. Para presión de más de 8 bar usar una válvula reductora Suministro de agua: agua fría y caliente Opciones para el ahorro en el consumo de agua: 6 LPM / 1.58 GPM ; 4 LPM / 1 GPM ; 3 LPM / 0.8 GPM 1.89 LPM / 0.5 GPM ; 1.3 LPM 0.35 GPM Temperatura de agua: máximo 70ºC Tiempo de seguridad: Cierre automático tras 90 segundos. Se puede regular con el mando a distancia Grifo electrónico libre de contacto para instalación sobre encimera. Activado por un sensor infrarrojo. Para agua fría y caliente. Incluye filtro e indicador de pila baja en la versión a baterías. Operado por transformador o pila externa. Otros acabados disponibles. Funciones modificables con control remoto: Rango del Sensor, Tiempo de Reacción, Tiempo de Retraso, Tiempo de Seguridad, Encendido y Apagado. El grifo se cerrara automáticamente después de ser utilizado durante más de 90 segundos.
