# Foam Soap Dispenser, Trendy E from Stern. 12 V Transformer

- Owner of the file: CONSTRUNARIO
- Format: FIEBDC-3/2012
- Program: Construnario Versión 3.51
- Date of prices: 19/10/2021
- Currency: EUR

**239930** u Foam Soap Dispenser, Trendy E from Stern. 12 V Transformer
Price: 000
Foam Soap Dispenser, Trendy E from Stern. 12 V Transformer Installation Lavatory mounted Power Supply 12V transformer Soap 1 Liter soap bottle The peristaltic pump enables the use of any non-proprietary foam soap. Viscosity Up to 100 cPs Refill Soap priming operated by remote control or by easy-to-use manual refill button Touch-free electronic foam soap dispenser for deckmounted installations. Activated by infrared sensor. Chrome plated body, other finishes available. 1 liter soap bottle and bottle support included. Powered by a 12V transformer. Remote installation option: extension cable and longer piping. The following functions can be customized by an optional remote control: foam quantity, air quantity(foam-ability), soap tank refill, temporary off and reset to factory settings.
