# Grifo electrónico libre de contacto para lavabo, referencia Easy B de Stern. Pila externa 9 V

- Propiedad del archivo: CONSTRUNARIO
- Formato: FIEBDC-3/2012
- Programa: Construnario Versión 3.51
- Fecha de los precios: 19/10/2021
- Divisa: EUR

**246010** u Grifo electrónico libre de contacto para lavabo, referencia Easy B de Stern. Pila externa 9 V
Grifo electrónico libre de contacto para lavabo, referencia Easy B de Stern. Pila externa 9 V Instalación: lavabo o encimera Presión de funcionamiento: 0.5-8.0 bar / 7.0-116.0 PSI Suministro de agua: Fría o premezclada (1 agua) Flujo de agua: 6 LPM / 1.58 GPM - SSR PCA stream Opciones para ahorro de agua: 4 LPM / 1 GPM ; 3 LPM / 0.8 GPM 1.89 LPM / 0.5 GPM ; 1.3 LPM 0.35 GPM - PCA spray Temperatura del agua: 70º C Grifo electrónico libre de contacto para lavabo, activado por sensor de infrarrojos Nano. Alimentado con pila externa o con Transformador eléctrico de 9 V. Versiones disponibles a un agua para agua fría o premezclada. Incluye filtros e indicador de pila baja. El rango del sensor puede ser ajustado en forma manual o por control remoto. Funciones modificables con control remoto: Rango del Sensor, Tiempo de Reacción, Tiempo de Retraso, Tiempo de Seguridad, Encendido y Apagado. El grifo se cerrará automáticamente después de ser utilizado durante más de 90 segundos.
