# Touch-free Electronic Lavatory Faucet, Easy B from Stern. 9 V Battery

- Owner of the file: CONSTRUNARIO
- Format: FIEBDC-3/2012
- Program: Construnario Versión 3.51
- Date of prices: 19/10/2021
- Currency: EUR

**246010** u Touch-free Electronic Lavatory Faucet, Easy B from Stern. 9 V Battery
Price: 000
Touch-free Electronic Lavatory Faucet, Easy B from Stern. 9 V Battery Installation Lavatory mounted Power Supply • 9V battery • 9V transformer Operating pressure 0.5-8.0 bar / 7.0-116.0 PSI For greater water pressure please use a pressure reducing valve Water supply Cold or premixed water Water flow 6 LPM / 1.58 GPM - SSR PCA stream Water Saving Options 4 LPM / 1 GPM ; 3 LPM / 0.8 GPM 1.89 LPM / 0.5 GPM ; 1.3 LPM 0.35 GPM - PCA spray Water temperature 70°C Maximum Touch-free electronic lavatory faucet, activated by an infrared sensor. For premixed water. Available with an external 9V battery or a 9V transformer. Filters included. One piece solid brass body for added vandal resistance. Sensor range is adjustable manually and by remote control. Other sensor settings (delay in, delay out, security time) can also be adjusted by remote control. The faucet will automatically shut off after 90 seconds of use. Includes a low battery level indicator.
