# Grifo electrónico sin contacto, modelo Swan 1000 B de Stern. Pila externa de 9V

- Propiedad del archivo: CONSTRUNARIO
- Formato: FIEBDC-3/2012
- Programa: Construnario Versión 3.51
- Fecha de los precios: 19/10/2021
- Divisa: EUR

**252310** u Grifo electrónico sin contacto, modelo Swan 1000 B de Stern. Pila externa de 9V
Grifo electrónico sin contacto, modelo Swan 1000 B de Stern. Pila externa de 9V Instalación: Montado sobre lavabo Presión de funcionamiento: 0.5-8.0 BAR / 7.0-116 PSI. Para presión de más de 8 bar usar una válvula reductora Suministro de agua: agua fría y caliente Opciones para el ahorro e el consumo de agua: · 6 LPM / 1.58 GPM · 4 LPM / 1 GPM · 3 LPM / 0.8 GPM · 1.89 LPM / 0.5 GPM · 1.3 LPM / 0.35 GPM Temperatura de agua: máximo 70ºC Tiempo de seguridad: Cierre automático tras 90 segundos. Se puede regular con el mando a distancia Grifo electrónico libre de contacto para instalación sobre encimera. Activado por un sensor infrarrojo. Construcción en una pieza sola pieza de latón cromado . Para agua fría y Caliente. Incluye filtro e indicador de pila baja en la versión a baterías válvula solenoide, situada dentro del cuerpo del producto. Operado por transformador o pila externa o interna . Funciones modificables con control remoto: Rango del Sensor, Tiempo de Reacción, Tiempo de Retraso, Tiempo de Seguridad, Encendido y Apagado. El grifo se cerrará automáticamente después de ser utilizado durante más de 90 segundos.
