# Grifo electrónico sin contacto, referencia Dolphin FE de Stern. Para lavabo. Transformador 9 V

- Propiedad del archivo: CONSTRUNARIO
- Formato: FIEBDC-3/2012
- Programa: Construnario Versión 3.51
- Fecha de los precios: 19/10/2021
- Divisa: EUR

**270180** u Grifo electrónico sin contacto, referencia Dolphin FE de Stern. Para lavabo. Transformador 9 V
Grifo electrónico sin contacto, referencia Dolphin FE de Stern. Para lavabo. Transformador 9 V Instalación: lavabo o encimera Presión de funcionamiento:0.5-8.0 BAR / 7.0-116 PSI Suministro de agua: agua fría o premezclada Opciones para ahorro de agua: LPM / 1 GPM ; 3 LPM / 0.8 GPM 1.89 LPM / 0.5 GPM ; 1.3 LPM 0.35 GPM - PCA spray Temperatura del agua: 70º C Tiempo de seguridad: 90 segundos modificables con control remoto Grifo electrónico libre de contacto para instalación en encimera. Activación por medio de sensor infrarrojo. Operado por batería externa de 9V o transformador. Cuerpo de bronce cromado. Para ser utilizado con agua fría o premezclada. Funciones modificables con control remoto Stern: Rango del sensor, tiempo de seguridad, tiempo de reacción, tiempo de retraso y encendido/apagado. Opción disponible bajo pedido especial: descarga automática cada 24 horas sin haber hecho uso del producto.
