# Touch-free Electronic Lavatory Faucet, Dolphin 1000 E from Stern. 9 V Transformer

- Owner of the file: CONSTRUNARIO
- Format: FIEBDC-3/2012
- Program: Construnario Versión 3.51
- Date of prices: 19/10/2021
- Currency: EUR

**270330** u Touch-free Electronic Lavatory Faucet, Dolphin 1000 E from Stern. 9 V Transformer
Price: 000
Touch-free Electronic Lavatory Faucet, Dolphin 1000 E from Stern. 9 V Transformer Installation Lavatory mounted Power Supply • 9V battery • 9V transformer Operating pressure 0.5-8.0 Bar / 7.0-116.0 PSI Water supply Hot and cold water Water flow 6 LPM / 1.58 GPM - SSR PCA stream Water Saving Options 4 LPM / 1 GPM ; 3 LPM / 0.8 GPM 1.89 LPM / 0.5 GPM ; 1.3 LPM 0.35 GPM - PCA spray Water temperature 70°C Maximum Security Time 90 seconds Adjustable by remote control Touch-free electronic faucet for deck-mounted installations. Activated by a infrared sensor. For hot and cold water, includes a mixer for water temperature adjustment. Filters included. Includes a low battery indicator. Latching solenoid valve is located above deck inside the product for added vandal protection. Solid brass one-piece construction. Adjustable settings by remote control: sensor range, security time, delay in, delay out, on-off and reset to factory settings.
