# Touch-free Electronic Lavatory Faucet, Cool GBRE from Stern. 9 V Transformer

- Owner of the file: CONSTRUNARIO
- Format: FIEBDC-3/2012
- Program: Construnario Versión 3.51
- Date of prices: 19/10/2021
- Currency: EUR

**280120** u Touch-free Electronic Lavatory Faucet, Cool GBRE from Stern. 9 V Transformer
Price: 000
Touch-free Electronic Lavatory Faucet, Cool GBRE from Stern. 9 V Transformer Installation Deck-mounted Power Supply • 9V battery box • 9V transformer Operating pressure 0.5-8.0 bar / 7.0-116.0 PSI Water flow cycle 15 seconds, adjustable on site Water temperature 70°C Maximum Electronic self-closing glass filler faucet. Activated by touching the designated piezo base. For cold or premixed water. Available with an external 9V battery or a 9V transformer. Filter included. Available with long reach spout. The glass filler will automatically shut off after a flow time of 15 seconds. Flow time is adjustable on site. This product is cUPC listed, NSF/ANSI 61 section 9 certified.
