# Grifo electrónico de toque, modelo Cool GB de Stern. Para el llenado de botellas o vasos. Batería 9 V. Estándar

- Propiedad del archivo: CONSTRUNARIO
- Formato: FIEBDC-3/2012
- Programa: Construnario Versión 3.51
- Fecha de los precios: 19/10/2021
- Divisa: EUR

**280125** u Grifo electrónico de toque, modelo Cool GB de Stern. Para el llenado de botellas o vasos. Batería 9 V. Estándar
Grifo electrónico de toque, modelo Cool GB de Stern. Para el llenado de botellas o vasos. Batería 9 V. Estándar Instalación: Encimera Fuente de alimentación: • Caja porta pilas IP67 con 6 pilas alcalinas AA de 1,5 V. • Transformador 9 V Presión recomendada: 0.5-8.0 bar / 7.0-116.0 PSI Tiempo de ciclo de flujo de agua: 15 segundos. Ajustable manualmente en el momento de la instalación. Temperatura 70°C máximo Grifo temporizado electrónico para fuentes de agua, llenado de botellas o vasos. Activación por contacto mediante tecnología piezoeléctrica. Versión disponible para agua fría o premezclada. Operado por pila externa de 9V o transformador. Filtros incluidos. Disponible con caño largo alcance o caño cisne. El grifo se cerrará automáticamente luego de transcurridos un tiempo de flujo de 15 segundos, éste puede ser ajustable en el lugar de la instalación si se desea. OPERACIÓN Cuando el usuario toca el área de contacto, se completa un ciclo de flujo de 15 segundos. Si el usuario no necesita más agua antes de que haya transcurrido el tiempo programado, puede tocar el área de contacto nuevamente para detener el flujo del agua. El tiempo de flujo puede ser programado en el sitio de la instalación si se desea, para el llenado de botellas o vasos de tamaños específicos.
