# Touch-free Electronic Lavatory Faucet, Cool TFGB from Stern. Battery Box for 6 X 1.5V AA batteries

- Owner of the file: CONSTRUNARIO
- Format: FIEBDC-3/2012
- Program: Construnario Versión 3.51
- Date of prices: 19/10/2021
- Currency: EUR

**280160** u Touch-free Electronic Lavatory Faucet, Cool TFGB from Stern. Battery Box for 6 X 1.5V AA batteries
Price: 000
Touch-free Electronic Lavatory Faucet, Cool TFGB from Stern. Battery Box for 6 X 1.5V AA batteries Installation Deck-mounted Power Supply • Battery Box for 6 X 1.5V AA batteries • 9V transformer Operating pressure 0.5-8.0 bar / 7.0-116.0 PSI Water temperature 70°C Maximum Touch free electronic glass or bottle filler faucet. Activated by IR sensor. For cold or premixed water. Available with Battery Box for 6 x 1.5V AA batteries or a 9V transformer. Filter included. Long reach rotational spout on specific models. Lead free waterways. Retrofit installation compatibility.
