# Dispensador de jabón electrónico libre de contacto para instalación oculta tras el espejo, referencia BTB E de Stern. Transformador de 12 V

- Propiedad del archivo: CONSTRUNARIO
- Formato: FIEBDC-3/2012
- Programa: Construnario Versión 3.51
- Fecha de los precios: 20/10/2021
- Divisa: EUR

**280210** u Dispensador de jabón electrónico libre de contacto para instalación oculta tras el espejo, referencia BTB E de Stern. Transformador de 12 V
Dispensador de jabón electrónico libre de contacto para instalación oculta tras el espejo, referencia BTB E de Stern. Transformador de 12 V Instalación: oculta tras el espejo Fuente de alimentación: transformador 12 V Jabón: depósito de jabón de 1 litro. Este dispensador de jabón incluye una bomba peristáltica que permite el uso de cualquier tipo de jabón líquido, detergente o gel antibacteriano. Dosificación del jabón: ajustado en fábrica entre 1.2 y 1.6 cc, en función del jabón elegido. La cantidad de jabón de la dosis puede modificarse por medio del mando a distancia para dispensadores de jabón. Rellenado: botón de rellenado de fácil uso para impulsar el jabón. Esta función puede realizarse también con el mando a distancia. Dispensador de jabón electrónico libre de contacto para instalación oculta tras el espejo. Se activa con sensor de infrarrojos. Cuerpo cromado; otros acabados disponibles. Incluye un depósito de jabón de un litro y soporte para el depósito. Apto para su uso con jabones líquidos de cualquier marca. Con el mando a distancia pueden realizarse las siguientesfunciones: selección de la cantidad de jabón, rellenado del depósito de jabón, desconexión temporal, retorno a configuración de fábrica.
