# Behind the Mirror Soap Dispenser, BTM E from Stern. 12V Transformer

- Owner of the file: CONSTRUNARIO
- Format: FIEBDC-3/2012
- Program: Construnario Versión 3.51
- Date of prices: 20/10/2021
- Currency: EUR

**280210** u Behind the Mirror Soap Dispenser, BTM E from Stern. 12V Transformer
Price: 000
Behind the Mirror Soap Dispenser, BTM E from Stern. 12V Transformer Installation Concealed Behind The Mirror Power Supply • Battery Box for 6D batteries. • 12V Transformer Soap 1 Liter soap bottle. This soap dispenser includes a peristaltic pump that allows the use of any kind of liquid soap, detergent or antibacterial gel. Soap dosage Factory setting of 1.2 to 1.6 cc depending on the selected soap. The soap quantity can be changed using the soap dispenser remote control. Refill Easy to use manual refill button used for soap priming. This function can also be performed with the remote control. Touch free electronic soap dispenser for hidden installation behind the mirror. Activated by infrared sensor. Chrome plated body, other finishes available. Include a 1 liter soap bottle and bottle support. For use with non proprietary bulk liquid soap. The following functions can be performed by using Stern remote control: soap quantity selection, refill the soap tank, temporary off, coming back to factory settings.
