# Behind the Mirror Foam Soap Dispenser, BTM Foam E from Stern. 12V Transformer

- Owner of the file: CONSTRUNARIO
- Format: FIEBDC-3/2012
- Program: Construnario Versión 3.51
- Date of prices: 20/10/2021
- Currency: EUR

**280250** u Behind the Mirror Foam Soap Dispenser, BTM Foam E from Stern. 12V Transformer
Price: 000
Behind the Mirror Foam Soap Dispenser, BTM Foam E from Stern. 12V Transformer Installation Concealed Behind The Mirror Power Supply 12V transformer Soap 1 Liter soap bottle The peristaltic pump enables the use of any kind of liquid soap, detergent or antibacterial gel Viscosity Up to 100 cPs Refill Soap priming by remote control or by an easy-to-use manual refill button Touch-free electronic foam dispenser for concealed installation behind the mirror. Activated by infrared sensor. Chrome plated spout. Includes a 1 liter soap bottle and bottle support. To be used with nonproprietary soap for maximum savings. Adjustable settings by remote control: Soap dosage, air quantity (“foamability”), soap tank refill, temporary off and reset to factory settings.
