# Grifo electrónico mural libre de contacto para instalación oculta tras el espejo, referencia BTM Faucet E de Stern. Transformador de 9 V

- Propiedad del archivo: CONSTRUNARIO
- Formato: FIEBDC-3/2012
- Programa: Construnario Versión 3.51
- Fecha de los precios: 20/10/2021
- Divisa: EUR

**280300** u Grifo electrónico mural libre de contacto para instalación oculta tras el espejo, referencia BTM Faucet E de Stern. Transformador de 9 V
Grifo electrónico mural libre de contacto para instalación oculta tras el espejo, referencia BTM Faucet E de Stern. Transformador de 9 V Instalación: oculta tras el espejo Fuente de alimentación: transfomador 9 V Presión de funcionamiento: 0,5-8,0 bar / 7,0-116,0 PSI Suministro de agua: agua fría o premezclada. Opciones para ahorro de agua: 1,89 LPM / 0,5 GPM - PCA spray Temperatura del agua: máximo 70ºC Tiempo de seguridad: apagado automático a los 90 segundos. Se puede modificar con el mando a distancia Grifo electrónico mural libre de contacto para instalación oculta tras el espejo. Activado por sensor de infrarrojos. Para agua fría o premezclada. Los parámetros que pueden modificarse con el mando a distancia son: rango del sensor, tiempo de seguridad, tiempo de reacción, tiempo de retraso, conexión-desconexión y retorno a la configuración de fábrica.
