# Solución de gabinete y espejo con cerradura, modelo SWAR de Stern: secador de manos, válvula mezcladora, grifo y dispensador de jabón

- Propiedad del archivo: CONSTRUNARIO
- Formato: FIEBDC-3/2012
- Programa: Construnario Versión 3.51
- Fecha de los precios: 20/10/2021
- Divisa: EUR

**280460** u Solución de gabinete y espejo con cerradura, modelo SWAR de Stern: secador de manos, válvula mezcladora, grifo y dispensador de jabón
Solución de gabinete y espejo con cerradura, modelo SWAR de Stern: secador de manos, válvula mezcladora, grifo y dispensador de jabón SOAP Dispensador de jabón electrónico libre de contacto Jabón: Depósito de jabón de 6 litros. Este dispensador de jabón incluye una bomba peristáltica que permite el uso de cualquier tipo de jabón líquido, detergente o gel antibacteriano con viscosidad de 100-3800 cPs. Dosificación del jabón: Ajustado en fábrica entre 1.2 y 1.6 cc, en función del jabón elegido. La cantidad de jabón de la dosis puede modificarse por medio del mando a distancia para dispensadores de jabón. Rellenado: Botón de rellenado de fácil uso para impulsar el jabón. Esta función puede realizarse también con el mando a distancia. WATER Grifo electrónico libre de contacto Presión de funcionamiento: 0.5-8.0 bar / 7.0-116.0 PSI Suministro de agua: Agua fría y caliente Caudal de agua: 1 GPM / 3.78 LPM - PCA Stream; 0.5 GPM / 1.89 LPM – PCA Spray; 0.35 GPM / 1.32 LPM – PCA Spray; 1.32 GPM / 5 LPM - PCA Stream Temperatura del agua: Máximo de 70 ºC Tiempo de seguridad: Cierre automático tras 90 segundos; de uso continuo , puede modificarse con el mando a distancia. AIR Secador de manos Voltaje de funcionamiento: 120/240 VAC, 50/60 HZ, 1,0 KW Salida de aire caliente: volumen 42-60 CFM (71-102 M3 / H) Tiempo de secado inferior a 15 segundos. Stand by potencia inferior a 0,5 W Rango de sensor estándar 6 “(152 mm +/- 20 mm) Protección: Tiempo de apagado automático de 60 segundos Solución sanitaria completa de gabinete y espejo con cerradura. Incluye secador de manos de alta velocidad, válvula mezcladora, grifo y dispensador de jabón libres de contacto y pictogramas Iluminados con LED para indicación y decoración. Provisto con mandos a distancia para ajustar la dosis de jabón, seleccionar el color o la secuencia de luz y personalizar la configuración del grifo. Evita los suelos mojados y resbaladizos y ahorra esperas para el uso del secador de manos.
