# Touch-free Electronic Lavatory Faucet, Classic E from Stern. 9 V Transformer

- Owner of the file: CONSTRUNARIO
- Format: FIEBDC-3/2012
- Program: Construnario Versión 3.51
- Date of prices: 19/10/2021
- Currency: EUR

**291210** u Touch-free Electronic Lavatory Faucet, Classic E from Stern. 9 V Transformer
Price: 000
Touch-free Electronic Lavatory Faucet, Classic E from Stern. 9 V Transformer Installation Deck-mounted Power Supply • 9V battery • 9V internal battery • 9V transformer Operating pressure 0.5-8.0 bar / 7.0-116.0 PSI For greater water pressure please use a pressure reducing valve Water supply Cold or premixed water Water flow 6 LPM / 1.58 GPM - SSR PCA stream Water Saving Options 4 LPM / 1 GPM ; 3 LPM / 0.8 GPM 1.89 LPM / 0.5 GPM ; 1.3 LPM 0.35 GPM - PCA spray Water temperature 70°C Maximum Security Time Auto shutoff after 90 seconds. adjustable by remote control Touch-free electronic lavatory faucet, activated by an infrared sensor. For cold or premixed water. Available with an external 9V battery or a 9V transformer. Filters included. One piece solid brass body for added vandal resistance. AB 1953 lead free. Sensor range is adjustable manually and by remote control. Other sensor settings (delay in, delay out, security time) can also be adjusted by remote control. The faucet will automatically shut off after 90 seconds of use. Includes a low battery level indicator.
