# Grifo electrónico libre de contacto para instalación sobre encimera, referencia Classic 1000 E AB1953 de Stern. Transformador de 9 V

- Propiedad del archivo: CONSTRUNARIO
- Formato: FIEBDC-3/2012
- Programa: Construnario Versión 3.51
- Fecha de los precios: 19/10/2021
- Divisa: EUR

**292230** u Grifo electrónico libre de contacto para instalación sobre encimera, referencia Classic 1000 E AB1953 de Stern. Transformador de 9 V
Grifo electrónico libre de contacto para instalación sobre encimera, referencia Classic 1000 E AB1953 de Stern. Transformador de 9 V Instalación: montado sobre lavabo Fuente de alimentación: transformador de 9 V Presión de funcionamiento: 0,5-8,0 bar / 7,0 - 116,0 PSI Para presión de más de 8 bar usar una válvula reductora. Suministro de agua: agua fría y caliente. Opciones para ahorro de agua: 6 LPM / 1.58 GPM ; 4 LPM / 1 GPM ; 3 LPM / 0.8 GPM 1.89 LPM / 0.5 GPM ; 1.3 LPM 0.35 GPM Temperatura del agua: máximo 70ºC Tiempo de seguridad: cierre automático tras 90 segundos. Se puede regular con el mando a distancia Grifo electrónico libre de contacto para instalación sobre encimera. Activado por un sensor infrarrojo. Construcción en una pieza sola pieza de latón cromado . Para agua fría y Caliente. Incluye filtro e indicador de pila baja en la versión a baterías válvula solenoide, situada dentro del cuerpo del producto. Operado por transformador o pila externa o interna . Funciones modificables con control remoto: Rango del Sensor, Tiempo de Reacción, Tiempo de Retraso, Tiempo de Seguridad, Encendido y Apagado. El grifo se cerrará automáticamente después de ser utilizado durante más de 90 segundos.
