# Dispensador de jabón electrónico libre de contacto para instalación sobre encimera, referencia Classic B de Stern. Caja para 6 pilas tipo D

- Propiedad del archivo: CONSTRUNARIO
- Formato: FIEBDC-3/2012
- Programa: Construnario Versión 3.51
- Fecha de los precios: 19/10/2021
- Divisa: EUR

**292400** u Dispensador de jabón electrónico libre de contacto para instalación sobre encimera, referencia Classic B de Stern. Caja para 6 pilas tipo D
Dispensador de jabón electrónico libre de contacto para instalación sobre encimera, referencia Classic B de Stern. Caja para 6 pilas tipo D Instalación: sobre encimera Fuente de alimentación: caja para 6 pilas tipo D Accesorios: Botella rellenable de jabón de 1 litro. Este dispensador de jabón incluye una bomba peristáltica que permite el uso con diferentes tipos de jabón líquido. Dosificación del jabón: De fábrica entre 1.2 y 1.6 cc, en función del jabón elegido. La dosis de jabón puede modificarse por medio del mando a distancia para dispensadores de jabón Rellenado: botón de rellenado de fácil uso para impulsar el jabón. esta función puede realizarse también con el mando a distancia. Dispensador de jabón electrónico libre de contacto para instalación a mesada, activado por sensor de infrarrojos. sensor integrado en el pico del grifo que permite una respuesta rápida en un rango corto ,Cuerpo cromado; otros acabados disponibles. incluye un depósito de jabón de un litro y soporte para el deposito . apto para su uso con jabones líquidos de cualquier marca. Con el mando a distancia pueden realizarse las siguientes funciones: selección de la cantidad de jabÓn, rellenado del depósito de jabón desconexión temporal, retorno a configuración de fábrica.
