# Deck Mounted Touch-Free Electronic Soap Dispenser, Classic 1,6 E from Stern. 12 V transformer

- Owner of the file: CONSTRUNARIO
- Format: FIEBDC-3/2012
- Program: Construnario Versión 3.51
- Date of prices: 19/10/2021
- Currency: EUR

**292416** u Deck Mounted Touch-Free Electronic Soap Dispenser, Classic 1,6 E from Stern. 12 V transformer
Price: 000
Deck Mounted Touch-Free Electronic Soap Dispenser, Classic 1,6 E from Stern. 12 V transformer Installation Lavatory mounted. Regular installation with the bottle below the lavatory or remote installation with bottle support kit to be secured to the wall. Power Supply Options • Battery Box for 6D batteries. • 12V Transformer Soap 1 Liter soap bottle. This soap dispenser includes a peristaltic pump that allows to be used with non-proprietary soap for maximum savings. Soap Dosage Factory setting of 1.2 to 1.6 cc depending on the selected soap. The soap quantity can be changed using the soap dispenser remote control. Refill Easy to use refill button in order the soap will start to come out of the soap dispenser spout. This function can also be performed with the remote control. Touch free deck mounted electronic soap dispenser, activated by infrared sensor. Complete with anti-rotation pin. Chrome plated body, other finishes available. The version for batteries features a low battery indicator. Includes a 1 liter foam soap bottle and a bottle support. The following functions can be performed by using Stern remote control: soap quantity selection, refill the soap tank, temporary off, coming back to factory settings.
