# Touch-free Electronic Lavatory Faucet, Classic CS B from Stern. 9 V Battery

- Owner of the file: CONSTRUNARIO
- Format: FIEBDC-3/2012
- Program: Construnario Versión 3.51
- Date of prices: 19/10/2021
- Currency: EUR

**293100** u Touch-free Electronic Lavatory Faucet, Classic CS B from Stern. 9 V Battery
Price: 000
Touch-free Electronic Lavatory Faucet, Classic CS B from Stern. 9 V Battery Installation Lavatory mounted. Power Supply Options • 9V battery Box • 9V transformer Operating pressure 0.5-8.0 bar / 7.0-116.0 psi For greater water pressure please use a pressure reducing valve Water supply Cold or premixed water Water flow 5.68 LPM / 1.50 GPM Water Saving Options 1.89 LPM / 0.5 GPM - PCA sp ray Water temperature 70°C Maximum Security Time Auto shutoff after 90 seconds. adjustable by remote control Touch-free electronic faucet for deck-mounted installations. Activated by concealed sensor built into the spout. Solid brass one-piece construction. For cold or premixed water. Filter included. Latching solenoid valve is located externally below the deck. Sensor includes a low battery indicator. Adjustable settings by remote control: sensor range, security time, delay in, delay out, on-off and reset to factory settings.
