# Grifo electrónico libre de contacto para instalación sobre encimera, referencia Classic CS B de Stern. Transformador 9 V

- Propiedad del archivo: CONSTRUNARIO
- Formato: FIEBDC-3/2012
- Programa: Construnario Versión 3.51
- Fecha de los precios: 19/10/2021
- Divisa: EUR

**293200** u Grifo electrónico libre de contacto para instalación sobre encimera, referencia Classic CS B de Stern. Transformador 9 V
Grifo electrónico libre de contacto para instalación sobre encimera, referencia Classic CS B de Stern. Transformador 9 V Instalación: montado sobre lavabo Fuente de alimentación: transformador de 9 V Presión de funcionamiento: 0,5-8,0 bar / 7,0 - 116,0 PSI Con una presión de agua superior debe utilizarse una válvula reductora de presión. Suministro de agua: agua fría o premezclada. Caudal de agua: 5.68 LPM/1,50 GPM Opciones para ahorro de agua: 1.89 LPM / 0.5 GPM - PCA spray Temperatura del agua: máximo 70ºC Tiempo de seguridad: cierre automático tras 90 segundos; puede modificarse con el mando a distancia. Grifo electrónico libre de contacto para instalación sobre encimera. Activado por un sensor oculto en el caño. Construcción en una pieza sólida de latón. Para agua fría o premezclada. Incluye filtro. La válvula solenoide se sitúa en el exterior, por debajo de la encimera. El sensor incluye un indicador de batería baja. Los siguientes parámetros pueden modificarse con el mando a distancia: rango del sensor, tiempo de seguridad, tiempo de reacción, tiempo de retraso, conexión-desconexión y retorno a la configuración de fábrica.
