# Grifo electrónico sin contacto, instalación mural, sensor infrarrojos, referencia Apollo Medical FB de Stern. Caño cuello cisne. Batería 9V

- Propiedad del archivo: CONSTRUNARIO
- Formato: FIEBDC-3/2012
- Programa: Construnario Versión 3.51
- Fecha de los precios: 19/10/2021
- Divisa: EUR

**314530** u Grifo electrónico sin contacto, instalación mural, sensor infrarrojos, referencia Apollo Medical FB de Stern. Caño cuello cisne. Batería 9V
Grifo electrónico sin contacto, instalación mural, sensor infrarrojos, referencia Apollo Medical FB de Stern. Caño cuello cisne. Batería 9V Instalación: expuesto a pared. Fuente de alimentación: pila alcalina de 9V Presión de agua recomendada: 0,5-8,0 Bar / 7,0-116 PSI. Suministro de agua: fría y caliente. Flujo de agua: 6 LPM/1,58 GPM SSR PCA stream Opciones bajo pedido: 4LPM/1GPM; 3 LPM/0,8 GPM 1.89 LPM/0,5 GPM; 1,3 LPM/0.35 GPM – PCA spray Temperatura del agua: máximo 70ºC Tiempo de seguridad: 90 segundos modificables con control remoto Grifo electrónico, libre de contacto, con caño cuello cisne para instalación mural, activado por sensor de infrarrojos. Con mezclador termostático para ajuste de temperatura. Funciona con una pila interna de 9 V. Electroválvula biestable situada en el interior del producto. El rango del sensor puede ajustarse por control remoto, al igual que otras configuraciones como el tiempo de retraso o el de seguridad. El grifo se cerrará automáticamente tras un uso continuado de 90 segundos. El sensor incorpora un indicador de batería baja.
