# Touch-free Electronic Wall-Mounted Faucet, Apollo Medical FE from Stern. 9 V Transformer

- Owner of the file: CONSTRUNARIO
- Format: FIEBDC-3/2012
- Program: Construnario Versión 3.51
- Date of prices: 19/10/2021
- Currency: EUR

**314540** u Touch-free Electronic Wall-Mounted Faucet, Apollo Medical FE from Stern. 9 V Transformer
Price: 000
Touch-free Electronic Wall-Mounted Faucet, Apollo Medical FE from Stern. 9 V Transformer Installation Exposed wall-mounted Power Supply · 9V battery · 9V transformer Operating water pressure 0.5-5.0 BAR (7-72.5 PSI), for water pressure greater than 5.0 bar use a pressure reducing valve. Water supply Hot and cold water Water flow 6 LPM / 1.58 GPM - SSR PCA stream Water Saving Options 4 LPM / 1 GPM ; 3 LPM / 0.8 GPM 1.89 LPM / 0.5 GPM ; 1.3 LPM 0.35 GPM - PCA spray Water temperature 70°C Maximum Security Time 90 seconds. Adjustable by remote control Touch-free wall-mounted electronic faucet. With a mixer for water temperature adjustment for hot and cold water. Gooseneck Spout. Powered by an internal 9V battery or a 9V transformer. Battery version includes a low battery level indicator. Latching solenoid valve is located inside the product. Auto shutoff after 90 seconds. Adjustable settings by remote control: security time, delay in, delay out, on-off and reset to factory settings.
