# Grifo electrónico libre de contacto para instalación en pared, referencia Apollo Free de Stern. Sensor de infrarrojos

- Propiedad del archivo: CONSTRUNARIO
- Formato: FIEBDC-3/2012
- Programa: Construnario Versión 3.51
- Fecha de los precios: 19/10/2021
- Divisa: EUR

**340100** u Grifo electrónico libre de contacto para instalación en pared, referencia Apollo Free de Stern. Sensor de infrarrojos.
Grifo electrónico libre de contacto para instalación en pared, referencia Apollo Free de Stern. Sensor de infrarrojos. Instalación: expuesto a pared. Fuente de alimentación: pila alcalina de 9V Presión de funcionamiento: 0,5-8,0 Bar / 7,0-116 PSI. Suministro de agua: agua fría o premezclada. Flujo de agua: 6LPM / 1,58 GPM - SSR PCA stream Opciones bajo pedido: 4LPM / 1GPM; 3 LPM / 0,8 GPM; 1,89 LPM / 0,5 GPM; 1,3 LPM / 0,35 GPM - PCA spray Temperatura del agua: máximo 70ºC Tiempo de seguridad: cierre automático tras 90 segundos. Se puede regular con el mando a distancia Grifo electrónico libre de contacto para instalación a pared, activado por sensor de infrarrojos. Pila interna de 9 V, electroválvula situada en el interior del producto, El sensor incorpora un indicador de batería baja. El rango del sensor puede ajustarse por control remoto, al igual que otras configuraciones como tiempo de retraso y tiempo de seguridad. El grifo se cerrará automáticamente tras un uso continuado de 90 segundos.
