# Touch-free Electronic Wall-Mounted Faucet, Apollo Free from Stern. 9 V Battery

- Owner of the file: CONSTRUNARIO
- Format: FIEBDC-3/2012
- Program: Construnario Versión 3.51
- Date of prices: 19/10/2021
- Currency: EUR

**340100** u Touch-free Electronic Wall-Mounted Faucet, Apollo Free from Stern. 9 V Battery.
Price: 000
Touch-free Electronic Wall-Mounted Faucet, Apollo Free from Stern. 9 V Battery. Installation Exposed wall-mounted Power Supply Internal 9V battery Operating pressure 0.5-8.0 bar / 7.0-116.0 PSI Water supply Cold and premixed water Water flow 6 LPM / 1.58 GPM - SSR PCA stream Water Saving Options 4 LPM / 1 GPM ; 3 LPM / 0.8 GPM 1.89 LPM / 0.5 GPM ; 1.3 LPM 0.35 GPM - PCA spray Water temperature 70°C Maximum Security Time 90 seconds. Adjustable by remote control Touch-free wall-mounted electronic faucet. Activated by an infrared sensor. Powered by an internal 9V battery. For cold or premixed water. Battery is located inside the product for added vandal protection. Easy to install and perfect for renovations. Chrome plated body, other finishes available. Includes a low battery indicator. Adjustable settings by remote control: sensor range, security time, delay in, delay out, on-off and reset to factory settings.
