# Grifo electrónico libre de contacto para instalación en pared, referencia Apollo ALB de Stern. Batería 9V

- Propiedad del archivo: CONSTRUNARIO
- Formato: FIEBDC-3/2012
- Programa: Construnario Versión 3.51
- Fecha de los precios: 19/10/2021
- Divisa: EUR

**340600** u Grifo electrónico libre de contacto para instalación en pared, referencia Apollo ALB de Stern. Batería 9V
Grifo electrónico libre de contacto para instalación en pared, referencia Apollo ALB de Stern. Batería 9V Instalación: montado sobre lavabo a pared. Fuente de alimentación: pila de 9V interna o externa Presión de funcionamiento: 0,5-8,0 Bar / 7,0-116 PSI. Para presión de más de 8 bar, usar una válvula reductora. Suministro de agua: agua fría o premezclada. Opciones para ahorro de agua: 6LPM/4,58 GPM; 4 LPM/1 GPM; 3LPM/0,8 GPM;1,89 LPM/0,5 GPM; 1,3 LPM 0,35 GPM Temperatura del agua: máximo 70ºC Tiempo de seguridad: cierre automático tras 90 segundos. Se puede regular con el mando a distancia Grifo electrónico libre de contacto, activado por un sensor infrarrojo de proximidad o Wave on/off para instalación a pared. Diseño anti-ligadura, fabricado en latón cromado. Para agua fría y premezclada. Incluye filtro e indicador de pila baja. Operado por pila externa o interna. Funciones modificables con control remoto: rango del sensor, tiempo de reacción, tiempo de retraso, tiempo de seguridad, encendido y apagado. El grifo se cerrará automáticamente después de ser utilizado durante más de 90 segundos.
