# Touch-free Electronic Wall-Mounted Faucet, Apollo ALE from Stern. 9 V Transformer

- Owner of the file: CONSTRUNARIO
- Format: FIEBDC-3/2012
- Program: Construnario Versión 3.51
- Date of prices: 19/10/2021
- Currency: EUR

**340700** u Touch-free Electronic Wall-Mounted Faucet, Apollo ALE from Stern. 9 V Transformer
Price: 000
Touch-free Electronic Wall-Mounted Faucet, Apollo ALE from Stern. 9 V Transformer Installation Concealed wall-mounted Power Supply · 9V battery · 9V transformer Operating pressure 0.5-8.0 bar / 7.0-116.0 psi Water supply Cold and premixed water Water flow 6 lpm / 1.58pm SSR PCA stream Water Saving Options 4 LPM / 1 GPM ; 3 LPM / 0.8 GPM 1.89 LPM / 0.5 GPM ; 1.3 LPM 0.35 GPM - PCA spray Water temperature 70°C Maximum Security Time 90 seconds. Adjustable by remote control Touch-free wall-mounted electronic faucet with an antiligature design. Offered with a proximity infrared sensor or a wave on-off infrared sensor. Powered by a 9V battery or 9V transformer. For cold or premixed water. Chrome plated body, other finishes available. Includes a low battery indicator. Adjustable settings by remote control: sensor range, security time, delay in, delay out, on-off and reset to factory settings.
