# Secador de manos libre de contacto, modelo Tubular DP HD AISI 316 de Stern. Pared de hormigón

- Propiedad del archivo: CONSTRUNARIO
- Formato: FIEBDC-3/2012
- Programa: Construnario Versión 3.51
- Fecha de los precios: 20/10/2021
- Divisa: EUR

**350010** u Secador de manos libre de contacto, modelo Tubular DP HD AISI 316 de Stern. Pared de hormigón
Secador de manos libre de contacto, modelo Tubular DP HD AISI 316 de Stern. Pared de hormigón Instalación Montado a pared Voltaje de funcionamiento 110V-120/220V-240VAC, 50/60 HZ, 1.3-1.6KW Protección térmica del motor El termostato de reinicio automático apaga la unidad, 120 V a 135 ° C (2570 ° F), 240 V a 95 ° C (2030 ° F) Protección térmica del calentador El termostato de reinicio automático apaga la unidad a 85 ° C (1850 ° F). Fusible térmico corta la unidad a 1420 V (2880 F) Energía en espera 0.3-0.4W Protección de tiempo Apagado automático de 60 segundos Rango de detección 170 mm ± 20 mm, autoajustable Drip Proof IP21 SECADOR DE MANOS libre de toque para instalación a pared. Alimentado por 110V-120 / 220V-240VAC. fabricado en latón cromado, versión fabricada enacero inoxidable 316 disponible, El secador de manos se apagará automáticamente después de Ser utilizado durante más de 60 segundos. Los ajustes del sensor se pueden personalizado por control remoto
