# Touch-Free Electronic Wall Mounted Hand Dryer, Tubular DP HD From Stern. Concealed installation in drywalls/concrete /brick walls

- Owner of the file: CONSTRUNARIO
- Format: FIEBDC-3/2012
- Program: Construnario Versión 3.51
- Date of prices: 20/10/2021
- Currency: EUR

**350020** u Touch-Free Electronic Wall Mounted Hand Dryer, Tubular DP HD From Stern. Concealed installation in drywalls/concrete /brick walls
Price: 000
Touch-Free Electronic Wall Mounted Hand Dryer, Tubular DP HD From Stern. Concealed installation in drywalls/concrete /brick walls Installation Wall mounted Operating Voltage 110V-120/220V-240VAC, 50/60 HZ, 1.3-1.6KW Motor Thermal Protection Auto resetting thermostat turns unit off, 120V at 135OC (2570F), 240V at 95OC (2030F) Heater Thermal Protection Auto resetting thermostat turns unit off at 85OC (1850F). Thermal fuse cuts unit at 1420V (2880F) Standby Power 0.3-0.4W Timing Protection 60 seconds auto shut off Sensing Range 170 mm ± 20 mm, Self adjusting Drip Proof IP21 Touch free electronic hand dryer for wall mounted installations. Powered by 110V-120/220V-240VAC. Hand dryer will automatically shut off after being used for more than 60 seconds. Sensor settings can be customized by remote control.
