# Grifo electrónico sin contacto, instalación en pared, modelo Tubular Perth E de Stern. Transformador de 9V

- Propiedad del archivo: CONSTRUNARIO
- Formato: FIEBDC-3/2012
- Programa: Construnario Versión 3.51
- Fecha de los precios: 19/10/2021
- Divisa: EUR

**350107** u Grifo electrónico sin contacto, instalación en pared, modelo Tubular Perth E de Stern. Transformador de 9V
Grifo electrónico sin contacto, instalación en pared, modelo Tubular Perth E de Stern. Transformador de 9V Instalación: Instalación a pared Fuente de alimentación • 9V external battery box • Transformador de 9V Presión de agua recomendada 0.5-8.0 bar / 7.0-116.0 PSI Suministro de agua: agua fría o premezclada Flujo de agua 6 LPM / 1.58 GPM - SSR PCA stream Opcional bajo pedido: 4 LPM / 1 GPM ; 3 LPM / 0.8 GPM 1.89 LPM / 0.5 GPM ; 1.3 LPM 0.35 GPM - PCA spray Temperatura del agua 70°C máx Tiempo de seguridad 90 segundos modificables con control remoto Grifo electrónico para instalación a pared. Sensor infrarrojo adaptativo. Alimentado con una caja porta pilas IP67 con seis pilas alcalinas 1,5 V AA o con Transformador eléctrico de 9 V. Incluye filtros. Funciones modificables con control remoto: rango del sensor, tiempo de respuesta, tiempo de retraso y tiempo de seguridad. El grifo se cerrará automáticamente tras 90 segundos de uso. El sensor incorpora un indicador de batería baja.
