# Touch-free Electronic Wall-Mounted Faucet, Tubular Perth E from Stern. 9 V Transformer

- Owner of the file: CONSTRUNARIO
- Format: FIEBDC-3/2012
- Program: Construnario Versión 3.51
- Date of prices: 19/10/2021
- Currency: EUR

**350107** u Touch-free Electronic Wall-Mounted Faucet, Tubular Perth E from Stern. 9 V Transformer
Price: 000
Touch-free Electronic Wall-Mounted Faucet, Tubular Perth E from Stern. 9 V Transformer Installation Concealed wall-mounted Power Supply • 6 x 1.5V Battery Box • 9V transformer Operating pressure 0.5-8.0 bar / 7.0-116.0 psi Water supply Cold and premixed water Water flow 6 LPM / 1.58 GPM - SSR PCA stream Water Saving Options 4 LPM / 1 GPM ; 3 LPM / 0.8 GPM 1.89 LPM / 0.5 GPM ; 1.3 LPM 0.35 GPM - PCA spray Water temperature 70°C Maximum Security Time 90 seconds. Adjustable by remote control Touch-free wall-mounted electronic faucet. Activated by an infrared sensor. For cold or premixed water. Powered by 6x1.5V batteries or a 9V transformer. Chrome plated body, other finishes available. Adjustable setting by remote control: sensor range, security time, delay in, delay out, on-off and reset to factory settings.
