# Dispensador electrónico de jabón sin contacto, modelo Tubular 2030 SD 1,6 AISI316 de Stern. Transformador 12 V

- Propiedad del archivo: CONSTRUNARIO
- Formato: FIEBDC-3/2012
- Programa: Construnario Versión 3.51
- Fecha de los precios: 19/10/2021
- Divisa: EUR

**350916** u Dispensador electrónico de jabón sin contacto, modelo Tubular 2030 SD 1,6 AISI316 de Stern. Transformador 12 V
Dispensador electrónico de jabón sin contacto, modelo Tubular 2030 SD 1,6 AISI316 de Stern. Transformador 12 V Instalación: Montado a pared Jabón: Depósito de 6 litros. Bomba peristáltica que permite el uso de cualquier elegido. Dosis de jabón: Configurado por defecto: 1.2-1.6 cc, ajustable con el mando a distancia en función del jabón elegido. Viscosidad de jabón: 100-3800 cPs Rellenado: Botón de rellenado fácil de usar para que el jabón comience a salir por la boquilla del dispensador. Esta función puede realizarse también con el control remoto. Dispensador de jabón electrónico libre de contacto para instalación a pared . Activado por sensor de infrarrojos. Cuerpo cromado; otros acabados disponibles, versión fabricada en acero inoxidable 316 disponible. Incluye un depósito de jabón de 6 litros y soporte para el depósito de acero inoxidable, Apto para su uso con jabones líquidos de diferentes marcas. Con el mando a distancia pueden realizarse las siguientes funciones: selección de la cantidad de jabón, rellenado del depósito de jabón desconexión temporal, retorno a configuración de fábrica.
