# Dispensador electrónico de jabón sin contacto, modelo Tubular SD 2030B AISI316 de Stern. Caja de baterías

- Propiedad del archivo: CONSTRUNARIO
- Formato: FIEBDC-3/2012
- Programa: Construnario Versión 3.51
- Fecha de los precios: 19/10/2021
- Divisa: EUR

**350918** u Dispensador electrónico de jabón sin contacto, modelo Tubular SD 2030B AISI316 de Stern. Caja de baterías
Dispensador electrónico de jabón sin contacto, modelo Tubular SD 2030B AISI316 de Stern. Caja de baterías Instalación: Montado a pared Jabón: Depósito de 6 litros. Bomba peristáltica que permite el uso de cualquier elegido. Dosis de jabón: Configurado por defecto: 1.2-1.6 cc, ajustable con el mando a distancia en función del jabón elegido. Viscosidad de jabón: 100-3800 cPs Rellenado: Botón de rellenado fácil de usar para que el jabón comience a salir por la boquilla del dispensador. Esta función puede realizarse también con el control remoto. Dispensador de jabón electrónico libre de contacto para instalación a pared . Activado por sensor de infrarrojos. Cuerpo cromado; otros acabados disponibles, versión fabricada en acero inoxidable 316 disponible. Incluye un depósito de jabón de 6 litros y soporte para el depósito de acero inoxidable, Apto para su uso con jabones líquidos de diferentes marcas. Con el mando a distancia pueden realizarse las siguientes funciones: selección de la cantidad de jabón, rellenado del depósito de jabón desconexión temporal, retorno a configuración de fábrica.
