# Touch-Free Electronic Soap Dispenser, Tubular B AISI316 from Stern. Battery box for 6 x DD Batteries

- Owner of the file: CONSTRUNARIO
- Format: FIEBDC-3/2012
- Program: Construnario Versión 3.51
- Date of prices: 19/10/2021
- Currency: EUR

**350919** u Touch-Free Electronic Soap Dispenser, Tubular B AISI316 from Stern. Battery box for 6 x DD Batteries
Price: 000
Touch-Free Electronic Soap Dispenser, Tubular B AISI316 from Stern. Battery box for 6 x DD Batteries Installation wall-mounted Power Supply • Battery box for 6 x DD Batteries • 12V transformer Soap 1 Liter soap bottle. Peristaltic pump enables the use of any kind of liquid soap, detergent or antibacterial gel Soap Dose Default setting: 1.2-1.6 cc Adjustable by remote control in accordance to the selected soap. Refill Soap priming operated by remote control or by easy-to-use manual refill button Touch free electronic soap dispenser for wallmounted installations. Activated by infrared sensor. Chrome plated body/AISI316 body, other finishes available. Include a 1 liter soap bottle and bottle support. Optional for remote installation: extension cable and longer piping. The following functions can be performed by using Stern remote control: soap quantity selection, refill the soap tank, temporary off, coming back to factory settings.
