# Dispensador electrónico de jabón sin contacto, modelo Tubular SD B de Stern. Caja porta pilas para 6 pilas tipo DD

- Propiedad del archivo: CONSTRUNARIO
- Formato: FIEBDC-3/2012
- Programa: Construnario Versión 3.51
- Fecha de los precios: 19/10/2021
- Divisa: EUR

**350920** u Dispensador electrónico de jabón sin contacto, modelo Tubular SD B de Stern. Caja porta pilas para 6 pilas tipo DD
Dispensador electrónico de jabón sin contacto, modelo Tubular SD B de Stern. Caja porta pilas para 6 pilas tipo DD Instalación: Mural Fuente de alimentación • Caja porta pilas para 6 pilas tipo DD • Transformador de 12 V Jabón: Depósito de jabón de 1 litro. La bomba peristáltica permite el uso de cualquier clase de jabón líquido, detergente o gel antibacteriano. Dosis de jabón: Configuración de fábrica 1,2-1,6 cc. Se puede modificar con el mando a distancia, en función del jabón elegido. Rellenado: El flujo del jabón se activa con el mando a distancia o con un botón manual de rellenado de fácil uso. Dispensador de jabón electrónico libre de contacto para instalación a pared. Activado por sensor de infrarrojos. Cuerpo cromado; otros acabados disponibles, versión fabricada en acero inoxidable 316 disponible. Apto para su uso con jabones líquidos de diferentes marcas, Con el mando a distancia pueden realizarse las siguientes funciones: selección de la cantidad de jabón, rellenado del depósito de jabón desconexión temporal, retorno a configuración de fábrica.
