# Grifo electrónico libre de contacto para instalaciones a pared, referencia Quadrat E de Stern. Transformador de 9V

- Propiedad del archivo: CONSTRUNARIO
- Formato: FIEBDC-3/2012
- Programa: Construnario Versión 3.51
- Fecha de los precios: 19/10/2021
- Divisa: EUR

**351200** u Grifo electrónico libre de contacto para instalaciones a pared, referencia Quadrat E de Stern. Transformador de 9V
Grifo electrónico libre de contacto para instalaciones a pared, referencia Quadrat E de Stern. Transformador de 9V Instalación: Instalación a pared Fuente de alimentación: • Pila de 9 V interna o externa · Transformador de 9 V Presión de agua recomendada: 0.5-8.0 bar / 7.0-116.0 PSI Suministro de agua: Agua fría o premezclada Flujo de agua: 6 LPM / 1.58 GPM - SSR PCA stream Opcional bajo pedido; 4 LPM / 1 GPM ; 3 LPM / 0.8 GPM 1.89 LPM / 0.5 GPM ; 1.3 LPM 0.35 GPM - PCA spray Temperatura del agua: 70°C máx Tiempo de seguridad: 90 segundos modificables con control remoto Grifo electrónico para instalación a pared. Sensor infrarrojo adaptativo. Alimentado con una caja porta pilas IP67 con seis pilas alcalinas 1,5 V AA o con Transformador eléctrico de 9 V. Incluye filtros. Funciones modificables con control remoto: rango del sensor, tiempo de respuesta, tiempo de retraso y tiempo de seguridad. El grifo se cerrará automáticamente tras 90 segundos de uso. El sensor incorpora un indicador de batería baja.
