# Grifo electrónico libre de contacto para instalaciones a pared, referencia Quadrat 2030 B de Stern. Batería 9V

- Propiedad del archivo: CONSTRUNARIO
- Formato: FIEBDC-3/2012
- Programa: Construnario Versión 3.51
- Fecha de los precios: 19/10/2021
- Divisa: EUR

**351300** u Grifo electrónico libre de contacto para instalaciones a pared, referencia Quadrat 2030 B de Stern. Batería 9V
Grifo electrónico libre de contacto para instalaciones a pared, referencia Quadrat 2030 B de Stern. Batería 9V Instalación: instalación oculta. Fuente de alimentación: batería de 9 V Presión de funcionamiento 0,5-8,0 BAR (15.0-116,0 PSI) Suministro de agua: agua fría o premezclada. Caudal de agua: 6 LPM / 1,58 GPM Opcional, bajo pedido: 4 LPM / 1 GPM Opciones para ahorro de agua: 4 LPM/1 GPM; 3 LPM/0,8 GPM; 1,89 LPM/0,5 GPM; 1,3 LPM/0,35 GPM - PCA SPRAy. Temperatura del agua: máximo 70ºC Tiempo de seguridad: 90 segundos, regulable con el mando a distancia. Grifo electrónico libre de contacto para instalaciones a pared. Para agua fría o premezclada. Para instalaciones ocultas. Sensor de infrarrojos autoajustable. Alimentado con pila de 9 V. Incluye filtros. Los parámetros del sensor pueden modificarse con el mando a distancia. El grifo se cerrará automáticamente después de 90 segundos de uso. El sensor incorpora un indicador de batería baja,
