# Touch-free Electronic Wall-Mounted Faucet, Quadrat 2030LE from Stern. 9 V Transformer. 220 mm

- Owner of the file: CONSTRUNARIO
- Format: FIEBDC-3/2012
- Program: Construnario Versión 3.51
- Date of prices: 19/10/2021
- Currency: EUR

**351405** u Touch-free Electronic Wall-Mounted Faucet, Quadrat 2030LE from Stern. 9 V Transformer. 220 mm
Price: 000
Touch-free Electronic Wall-Mounted Faucet, Quadrat 2030LE from Stern. 9 V Transformer. 220 mm Installation Concealed installation Power Supply • 9V battery • 9V transformer Operating pressure 0.5-8.0 bar (15.0 - 116.0 PSI) Water supply Cold and premixed water Water flow 6 LPM / 1.58 GPM Optional upon special request 4 LPM / 1 GMP Water Saving Options 4 LPM / 1 GPM ; 3 LPM / 0.8 GPM 1.89 LPM / 0.5 GPM ; 1.3 LPM 0.35 GPM - PCA spray Water temperature 70°C Maximum Security Time 90 seconds. Customizable by remote control Touch free electronic faucet for wall mounted installations. For cold or premixed water. For concealed installations. Self adjusting infrared sensor. Powered by 9V battery or a 9V transformer. Filters included. Sensor settings can be customized by remote control. Faucet will automatically shut off after being used for more than 90 seconds. Sensor features a low battery level indicator.
