# Dispensador de jabón electrónico sin contacto, modelo Quadrat B de Stern. Caja porta pilas

- Propiedad del archivo: CONSTRUNARIO
- Formato: FIEBDC-3/2012
- Programa: Construnario Versión 3.51
- Fecha de los precios: 19/10/2021
- Divisa: EUR

**351910** u Dispensador de jabón electrónico sin contacto, modelo Quadrat B de Stern. Caja porta pilas
Dispensador de jabón electrónico sin contacto, modelo Quadrat B de Stern. Caja porta pilas Instalación: mural Jabón: Depósito de jabón de 1 litro. La bomba peristáltica permite el uso de cualquier clase de jabón líquido, detergente o gel antibacteriano. Dosis de jabón: Configuración de fábrica 1,2-1,6 cc. Se puede modificar con el mando a distancia, en función del jabón elegido Rellenado: El flujo del jabón se activa con el mando a distancia o con un botón manual de rellenado de fácil uso. Dispensador de jabón electrónico libre de contacto para instalaciones a pared. Activado por sensor de infrarrojos. Para su uso con cualquier marca de jabón. Cuerpo de latón cromado; hay otros acabados disponibles. Incluye un depósito de jabón de 1 litro y un soporte para el depósito. Con una bomba peristáltica que previene obstrucciones y retorno del jabón. Existe la opción de utilizar, para instalación remota, una extensión de cable y tuberías más largas. Las siguientes funciones pueden realizarse con el mando a distancia: selección de la cantidad de jabón, rellenado del depósito de jabón, desconexión temporal y retorno a la configuración de fábrica.
