# Touch-free Electronic Wall-Mounted Faucet, D28 E AISI316from Stern. 9 V Transformer

- Owner of the file: CONSTRUNARIO
- Format: FIEBDC-3/2012
- Program: Construnario Versión 3.51
- Date of prices: 19/10/2021
- Currency: EUR

**352120** u Touch-free Electronic Wall-Mounted Faucet, D28 E AISI316from Stern. 9 V Transformer
Price: 000
Touch-free Electronic Wall-Mounted Faucet, D28 E AISI316from Stern. 9 V Transformer Installation Concealed wall-mounted Power Supply · 9V battery · 9V Transformer Operating pressure 0.5-8.0 bar / 7.0-116.0 psi. For pressure over 8 bar use a pressure reducing valve Water supply Cold or premixed water Water Saving Options 5 LP M / 1.32 GP M ;1.89 LP M / 0.5 GP M Water temperature 70°C Maximum Security Time 90 seconds. Adjustable by remote control Touch-free wall-mounted electronic faucet. Activated by an infrared sensor. For cold or premixed water. Powered by a 9V battery or a 9V transformer. Chrome plated body, other finishes available. Adjustable setting by remote control: sensor range, security time, delay in, delay out, on-off and reset to factory settings.
