# Grifo electrónico libre de contacto, instalación a pared, referencia D28 B AISI316 de Stern. Porta pilas

- Propiedad del archivo: CONSTRUNARIO
- Formato: FIEBDC-3/2012
- Programa: Construnario Versión 3.51
- Fecha de los precios: 19/10/2021
- Divisa: EUR

**352130** u Grifo electrónico libre de contacto, instalación a pared, referencia D28 B AISI316 de Stern. Porta pilas
Grifo electrónico libre de contacto, instalación a pared, referencia D28 B AISI316 de Stern. Porta pilas instalación: a pared de yeso, pasillo técnico Presión de agua recomendada: 0.5-8.0 bar / 7.0-116.0 psi Suministra de agua: 5 lpm / 1.32 gp m Honeycomb TT Laminar Opciones bajo pedido: 1.89 lpm / 0.5 gp m PCA spray Temperatura del agua: 70º máx Tiempo de seguridad: 90 segundos modificables con control remoto Grifo electrónico libre de contacto, para instalación a pared , Activado por un sensor infrarrojo, .fabricado en latón cromado, versión fabricada en acero inoxidable 316 disponible, Para agua fría y premezclada. Incluye filtro e indicador de pila baja en la versión a baterías. Operado por transformador o pila externa. Funciones modificables con control remoto: Rango del Sensor, Tiempo de Reacción, Tiempo de Retraso, Tiempo de Seguridad, Encendido y Apagado. El grifo se cerrara automáticamente después de ser utilizado durante más de 90 segundos
