# Grifo electrónico libre de contacto, instalación a pared, referencia D28 Dual Power B de Stern. Pila de 9 V

- Propiedad del archivo: CONSTRUNARIO
- Formato: FIEBDC-3/2012
- Programa: Construnario Versión 3.51
- Fecha de los precios: 19/10/2021
- Divisa: EUR

**352300** u Grifo electrónico libre de contacto, instalación a pared, referencia D28 Dual Power B de Stern. Pila de 9 V
Grifo electrónico libre de contacto, instalación a pared, referencia D28 Dual Power B de Stern. Pila de 9 V Instalación: instalación a pared de yeso o de hormigón Presión de agua recomendada; 0.5-8.0 BAR / 7.0-116.0 PSI Suministro de agua: agua fría o premezclada Flujo de agua: 5 lPm / 1.32 GPm Honeycomb tt lamina Opcional bajo pedido: 1.89 lPm / 0.5 GPm PCA spray Temperatura del agua: 70°C máx Tiempo de seguridad: 90 segundos modificables con control remoto Grifo electrónico mural libre de contacto. Sensor infrarrojo adaptativo. Provisto con sistema de alimentación de energía Dual Power que permite su uso con pila de 9V o con transformador de 9V. Además es posible utilizar la unidad con transformador y utilizar el respaldo de pila, mediante la incorporación de una pila de 9V que permitirá continuar con el uso normal del producto en el caso de que haya una falla en el suministro eléctrico. Incluye filtros. El rango del sensor se ajusta por control remoto. Otras funciones del sensor pueden regularse también por control remoto: tiempo de respuesta, tiempo de retardo y tiempo de seguridad. El grifo se cerrará automáticamente tras 90 segundos de uso continuo. El sensor incorpora un indicador de batería baja.
