# Touch-free Electronic Wall-Mounted Faucet, D28 Dual Power AISI316 from Stern. 9 V Battery

- Owner of the file: CONSTRUNARIO
- Format: FIEBDC-3/2012
- Program: Construnario Versión 3.51
- Date of prices: 19/10/2021
- Currency: EUR

**352301** u Touch-free Electronic Wall-Mounted Faucet, D28 Dual Power AISI316 from Stern. 9 V Battery
Price: 000
Touch-free Electronic Wall-Mounted Faucet, D28 Dual Power AISI316 from Stern. 9 V Battery Installation Concealed wall-mounted Power Supply • 9V battery • 9V transformer with backup system Operating pressure 0.5-8.0 BAR / 7.0-116.0 PSI Water supply Cold or premixed water Water flow 5 LPM / 1.32 GPM Honeycomb TT Laminar Water Saving Options Water saving option: 1.89 LPM / 0.5 GPM PCA spray Water temperature 70°C Maximum Security Time 90 seconds. Adjustable by remote control Touch-free wall-mounted electronic faucet. Activated by an infrared sensor. For cold or premixed water. Powered by IP67 dual power input box that allows the faucet to be used with 9V battery or 9V transformer. Can be powered a 9V transformer and an integrated back up system to be used with 9V lithium battery enabling the faucet to be used normally in case of power failure. Chrome plated body, other finishes available. Adjustable settings by remote control: sensor range, security time, delay in, delay out, on-off and reset to factory settings.
