# Dispensador de jabón libre de contacto, modelo Green 28 soap dispenser B de Stern. Caja porta pilas

- Propiedad del archivo: CONSTRUNARIO
- Formato: FIEBDC-3/2012
- Programa: Construnario Versión 3.51
- Fecha de los precios: 19/10/2021
- Divisa: EUR

**352900** u Dispensador de jabón libre de contacto, modelo Green 28 soap dispenser B de Stern. Caja porta pilas
Dispensador de jabón libre de contacto, modelo Green 28 soap dispenser B de Stern. Caja porta pilas Instalación: Montado sobre encimera. Instalación normal, con el depósito bajo el lavabo o remota, fijando a la pared el soporte para el depósito. Jabón: Depósito de jabón de 1 litro. Este dispensador de jabón incluye una bomba peristáltica que permite el uso de cualquier tipo de jabón líquido, detergente o gel antibacteriano. Dosis de jabón: Dósis configurada de fábrica entre 1,2 y 1,6 cc, dependiendo del tipo de jabón elegido. La dosis de jabón puede modificarse con el control remoto del dosificador. Viscosidad de jabón: 100-3800 cPs Rellenado: Botón de rellenado fácil de usar para que el jabón comience a salir por la boquilla del dispensador. Esta función puede realizarse también con el control remoto. Dispensador de jabón electrónico libre de contacto para instalaciones sobre encimera. Activado por sensor de infrarrojos. De cuerpo cromado, otros acabados disponibles. Provisto con soporte y botella para relleno del jabón de 1 litro. Las siguientes funciones pueden realizarse con el mando a distancia: selección de la cantidad de jabón, rellenado del depósito de jabón, apagado temporal y retorno a la configuración de fábrica.
