# Dispensador de jabón libre de contacto, modelo Green 28 Foam E de Stern. Jabón en espuma. Transformador 12 V

- Propiedad del archivo: CONSTRUNARIO
- Formato: FIEBDC-3/2012
- Programa: Construnario Versión 3.51
- Fecha de los precios: 19/10/2021
- Divisa: EUR

**352920** u Dispensador de jabón libre de contacto, modelo Green 28 Foam E de Stern. Jabón en espuma. Transformador 12 V
Dispensador de jabón libre de contacto, modelo Green 28 Foam E de Stern. Jabón en espuma. Transformador 12 V Instalación: Sobre encimera Jabón: Depósito de jabón de un litro. Este dispensador de jabón incluye una bomba peristáltica que permite el uso de cualquier tipo de jabón líquido, detergente o gel antibacteriano. Dosis de jabón: Configurado por defecto: 1.2-1.6 cc ,Ajustable con el mando a distancia en función del jabón elegido. Viscosidad de jabón: Hasta 100 cPs Rellenado: El flujo del jabón se activa con el mando a distancia o por medio de un botón manual de llenado de fácil uso. Dispensador electrónico de jabón en espuma, de encimera, libre de contacto, activado por sensor de infrarrojos. Cuerpo cromado; hay otros acabados disponibles. La versión a pilas incorpora un indicador de batería baja. Incluye un depósito de jabón de 1 litro y un soporte para el depósito. Al cerrarse automáticamente sin gotear, el dispensador de jabón en espuma Stern contribuye a asegurar el orden y la limpieza del cuarto de baño. En combinación con el grifo Stern libre de contacto, crea un entorno automático y libre de gérmenes. Con el mando a distancia para dispensadores de espuma, pueden modificarse las siguientes funciones: cantidad de jabón, cantidad de aire para crear espuma, retorno a las especificaciones de fábrica y llenado del depósito de jabón.
