# Foam Soap Dispenser, Green 28 E from Stern. 12V transformer

- Owner of the file: CONSTRUNARIO
- Format: FIEBDC-3/2012
- Program: Construnario Versión 3.51
- Date of prices: 19/10/2021
- Currency: EUR

**352920** u Foam Soap Dispenser, Green 28 E from Stern. 12V transformer
Price: 000
Foam Soap Dispenser, Green 28 E from Stern. 12V transformer Touch-free electronic foam soap dispenser for deck mounted installations. Activated by infrared sensor. Chrome plated body, other finishes available. 1 litersoap bottle and bottle support included. Powered by a 12V transformer. Remote installation option: extensioncable and longer piping. The following functions can be customized by an optional remote control: foam quantity, air quantity (foamability), soap tank refill, temporary off and reset to factory settings. Touch-free electronic foam soap dispenser for deck mounted installations. Activated by infrared sensor. Chrome plated body, other finishes available. 1 litersoap bottle and bottle support included. Powered by a 12V transformer. Remote installation option: extensioncable and longer piping. The following functions can be customized by an optional remote control: foam quantity, air quantity (foamability), soap tank refill, temporary off and reset to factory settings.
