# Conjunto de grifo y dispensador de jabón, modelo Tubular de Stern. Con bastidor de hierro para montaje

- Propiedad del archivo: CONSTRUNARIO
- Formato: FIEBDC-3/2012
- Programa: Construnario Versión 3.51
- Fecha de los precios: 20/10/2021
- Divisa: EUR

**500200** u Conjunto de grifo y dispensador de jabón, modelo Tubular de Stern. Con bastidor de hierro para montaje.
Conjunto de grifo y dispensador de jabón, modelo Tubular de Stern. Con bastidor de hierro para montaje. Instalación: Instalación a pared Fuente de alimentación: Pila 9V / Transformador 9V Presión de agua recomendada: 0.5-8.0 bar / 7.0-116.0 PSI Suministro de agua Agua fría o premezclada Flujo de agua: 6 LPM / 1.58 GPM - SSR PCA stream Opcional bajo pedido: 4 LPM / 1 GPM ; 3 LPM / 0.8 GPM 1.89 LPM / 0.5 GPM ; 1.3 LPM 0.35 GPM - PCA spray Temperatura del agua: 70°C máx Tiempo de seguridad: 90 segundos modificables con control remoto Conjunto de grifo y dispensador de jabón Tubular con bastidor de hierro para montaje. Sistema de grifo y dispensador de jabón electrónico libres de contacto para instalación a pared . Activados por sensor de infrarrojos , provistos con bastidor de hierro para montaje. Se entrega listo para su instalación. * Lavamanos no incluido
