# Control de ducha electrónico de toque, modelo Perfect Time 1042T de Stern. Pila alcalina de 9V

- Propiedad del archivo: CONSTRUNARIO
- Formato: FIEBDC-3/2012
- Programa: Construnario Versión 3.51
- Fecha de los precios: 20/10/2021
- Divisa: EUR

**612253** u Control de ducha electrónico de toque, modelo Perfect Time 1042T de Stern. Pila alcalina de 9V
Control de ducha electrónico de toque, modelo Perfect Time 1042T de Stern. Pila alcalina de 9V Instalación: Empotrada a pared Opciones de fuente de alimentación: pila de 9 V o transformador de 9 V Presión de funcionamiento: 0.5-8.0 bar / 7.0-116.0 PSI. Para presión de más de 8 bar usar una válvula reductora Suministro de agua: Agua fría y Caliente Temperatura del agua: Máximo 70°C Tiempo de de flujo: 2 minutos modificables en sitio Control de ducha electrónico y termostático, activado por contacto. Para instalación empotrada a pared, provisto con mezclador termostático para el control de la temperatura , válvulas anti-retorno, filtros y Termostop a 38 °C. Provisto con una descarga automática cada 24 horas en el caso de que el producto no haya sido utilizado, previniendo la congelación de líneas, la proliferación de bacterias por el agua estancada.
