# Electronic Shower Control, Perfect Time 1042 TE from Stern. 9V transformer

- Owner of the file: CONSTRUNARIO
- Format: FIEBDC-3/2012
- Program: Construnario Versión 3.51
- Date of prices: 20/10/2021
- Currency: EUR

**612254** u Electronic Shower Control, Perfect Time 1042 TE from Stern. 9V transformer
Price: 000
Electronic Shower Control, Perfect Time 1042 TE from Stern. 9V transformer Installation Concealed wall-mounted Power Supply · 9V battery · 9V transformer Operating pressure 0.5-8.0 bar / 7.0-116.0 psi Water supply Hot and cold water Water Temperature Maximum 70°C Self-closing electronic shower control. Activated by touching the designated piezo switch. W ith mixer for water temperature adjustment for hot and cold water. Includes non-return valves, filters and Thermostop at 38°C. All components are located inside the product body for added vandal protection. Powered by a 9V battery or a 9V transformer. 24 hour hygiene flush is included. The shower will automatically shut off after a factory set flow time of 2 minutes. Flow time is adjustable on site.
